# Colector de plástico (PPSU), de techo, con entrada de 20 mm de diámetro y tres derivaciones, una de 20 mm y dos de 16 mm de diámetro, modelo Compact "TERMOCONCEPT"

- Propiedad del archivo: CYPE INGENIEROS, S.A.
- Formato: FIEBDC-3/2002
- Divisa: EUR
- Costes indirectos: 3.00 %
- IVA: 21.00 %

## I Instalaciones

### IF Fontanería

#### IFI Instalación interior

**IFI009** Ud Colector de plástico (PPSU), de techo, con entrada de 20 mm de diámetro y tres derivaciones, una de 20 mm y dos de 16 mm de diámetro, modelo Compact "TERMOCONCEPT".
Suministro e instalación de colector de plástico (PPSU), de techo, con entrada de 20 mm de diámetro y tres derivaciones, una de 20 mm y dos de 16 mm de diámetro, modelo Compact "TERMOCONCEPT". Totalmente montado, conexionado y probado.
Incluye: Replanteo. Colocación del colector. Conexionado de tuberías.
Criterio de medición de proyecto: Número de unidades previstas, según documentación gráfica de Proyecto.
Criterio de medición de obra: Se medirá el número de unidades realmente ejecutadas según especificaciones de Proyecto.

| Código | Ud | Descripción | Rendimiento | Precio | Importe |
|---|---|---|---|---|---|
| mt38tmc500gd | Ud | Colector de plástico (PPSU), de techo, con entrada de 20 mm de diámetro y tres derivaciones, una de 20 mm y dos de 16 mm de diámetro, modelo Compact "TERMOCONCEPT", para unión Pressfitting. (material) | 1.000 | 4.20 | 4.20 |
| mt37www010 | Ud | Material auxiliar para instalaciones de fontanería. (material) | 1.000 | 1.40 | 1.40 |
| mo008 | h | Oficial 1ª fontanero. (mano de obra) | 0.100 | 18.13 | 1.81 |
| mo107 | h | Ayudante fontanero. (mano de obra) | 0.100 | 16.40 | 1.64 |
| % | % | Costes directos complementarios | 2 % | 9.05 | 0.18 |
|  |  | Costes directos |  |  | 9.23 |
