# Llave de corte de esfera, metálica, de 16 mm de diámetro, "TERMOCONCEPT", con mando oculto

- Propiedad del archivo: CYPE INGENIEROS, S.A.
- Formato: FIEBDC-3/2002
- Divisa: EUR
- Costes indirectos: 3.00 %
- IVA: 21.00 %

## I Instalaciones

### IF Fontanería

#### IFW Elementos

**IFW010** Ud Llave de corte de esfera, metálica, de 16 mm de diámetro, "TERMOCONCEPT", con mando oculto.
Suministro e instalación de llave de corte de esfera, metálica, de 16 mm de diámetro, "TERMOCONCEPT", con mando oculto. Totalmente montada, conexionada y probada.
Incluye: Replanteo. Conexión de la válvula a los tubos.
Criterio de medición de proyecto: Número de unidades previstas, según documentación gráfica de Proyecto.
Criterio de medición de obra: Se medirá el número de unidades realmente ejecutadas según especificaciones de Proyecto.

| Código | Ud | Descripción | Rendimiento | Precio | Importe |
|---|---|---|---|---|---|
| mt38tmc510a | Ud | Llave de corte de esfera, metálica, de 16 mm de diámetro, "TERMOCONCEPT", para unión Pressfitting (material) | 1.000 | 8.14 | 8.14 |
| mt38tmc515a | Ud | Mando oculto, "TERMOCONCEPT", para llave de esfera (material) | 1.000 | 4.58 | 4.58 |
| mt37www010 | Ud | Material auxiliar para instalaciones de fontanería. (material) | 1.000 | 1.40 | 1.40 |
| mo008 | h | Oficial 1ª fontanero. (mano de obra) | 0.109 | 18.13 | 1.98 |
| mo107 | h | Ayudante fontanero. (mano de obra) | 0.109 | 16.40 | 1.79 |
| % | % | Costes directos complementarios | 2 % | 17.89 | 0.36 |
|  |  | Costes directos |  |  | 18.25 |
