# Sistema de calefacción por suelo radiante Clásico "POLYTHERM"

- Propiedad del archivo: CYPE Ingenieros S.A.
- Formato: FIEBDC-3/2016
- Programa: Generador de precios de la construcción. CYPE Ingenieros, S.A.
- Fecha: 27/05/2021
- Divisa: EUR
- Costes indirectos: 3 %
- IVA: 21 %

## I Instalaciones

### IC Calefacción, climatización y A.C.S.

#### ICE Emisores por agua para climatización

**ICE110** m² Sistema de calefacción por suelo radiante Clásico "POLYTHERM", formado por, banda autoadhesiva de espuma de polietileno, de 150x7 mm, panel de poliestireno termoconformado con estructura celular cerrada formado por capa de aislamiento térmico con plastificado en su cara superior color negro, de 45 mm de espesor total y 1003x1253 mm, modelo Pol-Bicapa Bau 22/45, tubo de polietileno resistente a la temperatura (PE-RT) con barrera de oxígeno (EVOH) y recubrimiento exterior de polímero con micropartículas metálicas, Polytherm Evohflex Plus, de 15 mm de diámetro exterior y 1,5 mm de espesor, y mortero autonivelante, CA - C20 - F4 según UNE-EN 13813, de 50 mm de espesor. Totalmente montado, conexionado y probado.

| Código | Ud | Descripción | Rendimiento | Precio | Importe |
|---|---|---|---|---|---|
| mt38pol037a | m | Banda autoadhesiva de espuma de polietileno, de 150x7 mm, "POLYTHERM". (material) | 0.6 | 0.76 | 0.456 |
| mt38pol028a | m² | Panel de poliestireno termoconformado con estructura celular cerrada formado por capa de aislamiento térmico con plastificado en su cara superior color negro, de 45 mm de espesor total y 1003x1253 mm, modelo Pol-Bicapa Bau 22/45 "POLYTHERM", con un aislamiento a ruido aéreo de 6 dB según UNE-EN 1793-2, reducción del ruido de impactos 20 dB según UNE-EN ISO 10140, para tubo de 15 ó 16 mm de diámetro, paso del tubo múltiplo de 6 cm, provisto de perfiles perimetrales machihembrados para el montaje. (material) | 1 | 7.99 | 7.990 |
| mt37pol027Da | m | Tubo de polietileno resistente a la temperatura (PE-RT) con barrera de oxígeno (EVOH) y recubrimiento exterior de polímero con micropartículas metálicas, Polytherm Evohflex Plus "POLYTHERM", de 15 mm de diámetro exterior y 1,5 mm de espesor, según UNE-EN ISO 22391-2. (material) | 16.667 | 0.87 | 14.500 |
| mt09mal020a | m³ | Mortero autonivelante, CA - C20 - F4 según UNE-EN 13813, a base de sulfato cálcico, para espesores de 2,5 a 7,0 cm, usado en nivelación de pavimentos. (material) | 0.05 | 232.8 | 11.640 |
| mt08aaa010a | m³ | Agua. (material) | 0.004 | 1.5 | 0.006 |
| mq06pym020 | h | Mezcladora-bombeadora para morteros autonivelantes. (maquinaria) | 0.05 | 10.2 | 0.510 |
| mo004 | h | Oficial 1ª calefactor. (mano de obra) | 0.67 | 19.56 | 13.105 |
| mo103 | h | Ayudante calefactor. (mano de obra) | 0.67 | 18.01 | 12.067 |
| mo031 | h | Oficial 1ª aplicador de mortero autonivelante. (mano de obra) | 0.05 | 19.03 | 0.952 |
| mo069 | h | Ayudante aplicador de mortero autonivelante. (mano de obra) | 0.05 | 18.05 | 0.903 |
| % | % | Costes directos complementarios | 2 % | 62.129 | 1.243 |
|  |  | Costes directos |  |  | 63.372 |

Residuos:
- colocación: mt38pol037a Banda autoadhesiva de espuma de polietileno, de 150x7 mm, "POLYTHERM"; factor de residuo 0.06
- colocación: mt38pol028a; factor de residuo 0.048
- colocación: mt37pol027Da; factor de residuo 0.0275
- colocación: mt09mal020a; factor de residuo 0.012

## Recursos

**mt38pol037a** m Banda autoadhesiva de espuma de polietileno, de 150x7 mm, "POLYTHERM"
Datos técnicos: Coste energético 5.966 MJ; Emisión de CO2 0.842 kg; Código LER 17 06 04; Masa del elemento 0.0735 kg; Volumen 0.000123 m3
Residuos:
- embalaje: re170203 Plástico. (componente de residuo); rendimiento 0.001 kg; Código LER 17 02 03; Masa del elemento 1 kg; Volumen 0.001667 m3

**mt38pol028a** m² Panel de poliestireno termoconformado con estructura celular cerrada formado por capa de aislamiento térmico con
Datos técnicos: Coste energético 40.917 MJ; Emisión de CO2 1.812 kg; Código LER 17 06 04; Masa del elemento 0.737 kg; Volumen 0.001228 m3
Residuos:
- embalaje: re170203 Plástico; rendimiento 0.024 kg

**mt37pol027Da** m Tubo de polietileno resistente a la temperatura (PE-RT) con barrera de oxígeno (EVOH) y recubrimiento exterior de
Datos técnicos: Coste energético 8.196 MJ; Emisión de CO2 0.396 kg; Código LER 17 02 03; Masa del elemento 0.1 kg; Volumen 0.000167 m3

**mt09mal020a** m³ Mortero autonivelante
Datos técnicos: Coste energético 3724.000 MJ; Emisión de CO2 323.000 kg; Código LER 17 01 01; Masa del elemento 1900 kg; Volumen 1.266667 m3

**mt08aaa010a** m³ Agua
Datos técnicos: Coste energético 60.000 MJ; Emisión de CO2 30.000 kg
