# Grupo de impulsión para colector

- Propiedad del archivo: CYPE Ingenieros S.A.
- Formato: FIEBDC-3/2016
- Programa: Generador de precios de la construcción. CYPE Ingenieros, S.A.
- Fecha: 26/06/2025
- Divisa: EUR
- Costes indirectos: 3 %
- IVA: 21 %

## I Instalaciones

### IC Calefacción, refrigeración, climatización y A.C.S.

#### ICE Emisores por agua para calefacción y refrigeración

**ICE160** Ud Grupo de impulsión para colector.
Válvula termostática de 4 vías en H, de 1" de diámetro, con bomba HEL 60-25 "POLYTHERM", con termómetros en impulsión y en retorno, accionamiento eléctrico y sonda de impulsión. Totalmente montado, conexionado y probado.
Incluye: Colocación y fijación del grupo de impulsión al colector. Conexionado eléctrico de la bomba de circulación.
Criterio de medición de proyecto: Número de unidades previstas, según documentación gráfica de Proyecto.
Criterio de medición de obra: Se medirá el número de unidades realmente ejecutadas según especificaciones de Proyecto.

| Código | Ud | Descripción | Rendimiento | Precio | Importe |
|---|---|---|---|---|---|
| mt38pol235a | Ud | Válvula termostática de 4 vías en H, de 1" de diámetro, con bomba HEL 60-25 "POLYTHERM", con termómetros en impulsión y en retorno, accionamiento eléctrico y sonda de impulsión. (material) | 1 | 550 | 550.000 |
| mo004 | h | Oficial 1ª calefactor. (mano de obra) | 0.218 | 23.74 | 5.175 |
| mo103 | h | Ayudante calefactor. (mano de obra) | 0.218 | 21.9 | 4.774 |
| % | % | Costes directos complementarios | 2 % | 559.949 | 11.199 |
|  |  | Costes directos |  |  | 571.148 |

## Recursos

**mt38pol235a** Ud Válvula termostática de 4 vías en H
Datos técnicos: Coste energético 0.964 MJ; Emisión de CO2 1.518 kg
Residuos:
- embalaje: re150101 Envases de papel y cartón. (componente de residuo); rendimiento 1.786 kg; Código LER 15 01 01; Masa del elemento 1 kg; Volumen 0.001333 m3
