# Colector para calefacción por suelo radiante, para industria y sector terciario

- Propiedad del archivo: CYPE INGENIEROS, S.A.
- Formato: FIEBDC-3/2002
- Divisa: EUR
- Costes indirectos: 3.00 %
- IVA: 21.00 %

## I Instalaciones

### IC Calefacción, refrigeración, climatización y A.C.S.

#### ICE Emisores por agua para calefacción y refrigeración

**ICE101** Ud Colector para calefacción por suelo radiante, para industria y sector terciario.
Colector de plástico (PPSU), de 1" de diámetro, modelo Flex CI "POLYTHERM", para 4 circuitos, con medidores de caudal en cada circuito, purgador automático, sistema de llenado y prueba y soportes para fijación a caja o a pared, adaptadores con conexiones roscadas 3/4" eurocono, de tres piezas, para tubos de 16 mm de diámetro y 1,8 mm de espesor, montado en armario de 675x90x600 mm, para colector de 4 a 8 salidas, modelo DRE 675, curvatubos. Totalmente montado, conexionado y probado.
Incluye: Replanteo del emplazamiento del colector. Colocación del armario para el colector. Colocación del colector. Conexión de las tuberías al colector. Conexión del colector a la red de distribución interior o a la caldera. Realización de pruebas de servicio.
Criterio de medición de proyecto: Número de unidades previstas, según documentación gráfica de Proyecto.
Criterio de medición de obra: Se medirá el número de unidades realmente ejecutadas según especificaciones de Proyecto.

| Código | Ud | Descripción | Rendimiento | Precio | Importe |
|---|---|---|---|---|---|
| mt38pol070ic | Ud | Armario de 675x90x600 mm, para colector de 4 a 8 salidas, modelo DRE 675 "POLYTHERM". (material) | 1.000 | 99.90 | 99.90 |
| mt38pol097c | Ud | Colector de plástico (PPSU), de 1" de diámetro, modelo Flex CI "POLYTHERM", para 4 circuitos, con medidores de caudal en cada circuito, purgador automático, sistema de llenado y prueba y soportes para fijación a caja o a pared. (material) | 1.000 | 211.79 | 211.79 |
| mt38pol096k | Ud | Adaptador con conexiones roscadas 3/4" eurocono, de tres piezas, para tubo de 16 mm de diámetro y 1,8 mm de espesor, "POLYTHERM". (material) | 8.000 | 3.62 | 28.96 |
| mt38pol005c | Ud | Válvula de esfera de latón niquelado, de 1", para unión Pressfitting, "POLYTHERM". (material) | 2.000 | 20.06 | 40.12 |
| mt38pol040b | Ud | Pareja de curvatubos de polipropileno reforzado con fibra de vidrio, para tubo de 15 ó 16 mm de diámetro, "POLYTHERM". (material) | 4.000 | 2.50 | 10.00 |
| mo004 | h | Oficial 1ª calefactor. (mano de obra) | 1.600 | 23.74 | 37.98 |
| mo103 | h | Ayudante calefactor. (mano de obra) | 1.600 | 21.90 | 35.04 |
| % | % | Costes directos complementarios | 2 % | 463.79 | 9.28 |
|  |  | Costes directos |  |  | 473.07 |
