# Grupo de impulsión para colector

- Propiedad del archivo: CYPE INGENIEROS, S.A.
- Formato: FIEBDC-3/2002
- Divisa: EUR
- Costes indirectos: 3.00 %
- IVA: 21.00 %

## I Instalaciones

### IC Calefacción, refrigeración, climatización y A.C.S.

#### ICE Emisores por agua para calefacción y refrigeración

**ICE160** Ud Grupo de impulsión para colector.
Válvula termostática de 4 vías en H, de 1" de diámetro, con bomba HEL 60-25 "POLYTHERM", con termómetros en impulsión y en retorno, accionamiento eléctrico y sonda de impulsión. Totalmente montado, conexionado y probado.
Incluye: Colocación y fijación del grupo de impulsión al colector. Conexionado eléctrico de la bomba de circulación.
Criterio de medición de proyecto: Número de unidades previstas, según documentación gráfica de Proyecto.
Criterio de medición de obra: Se medirá el número de unidades realmente ejecutadas según especificaciones de Proyecto.

| Código | Ud | Descripción | Rendimiento | Precio | Importe |
|---|---|---|---|---|---|
| mt38pol235a | Ud | Válvula termostática de 4 vías en H, de 1" de diámetro, con bomba HEL 60-25 "POLYTHERM", con termómetros en impulsión y en retorno, accionamiento eléctrico y sonda de impulsión. (material) | 1.000 | 550.00 | 550.00 |
| mo004 | h | Oficial 1ª calefactor. (mano de obra) | 0.218 | 22.74 | 4.96 |
| mo103 | h | Ayudante calefactor. (mano de obra) | 0.218 | 20.98 | 4.57 |
| % | % | Costes directos complementarios | 2 % | 559.53 | 11.19 |
|  |  | Costes directos |  |  | 570.72 |
