# Separador hidráulico

- Propiedad del archivo: CYPE INGENIEROS, S.A.
- Formato: FIEBDC-3/2002
- Divisa: EUR
- Costes indirectos: 3.00 %
- IVA: 21.00 %

## I Instalaciones

### IC Calefacción, refrigeración, climatización y A.C.S.

#### ICS Sistemas de conducción de agua

**ICS120** Ud Separador hidráulico.
Separador hidráulico de acero inoxidable con carcasa con de plástico (PPSU) con soportes para fijación a la pared, "POLYTHERM", de 1,5 litros de capacidad, de 3000 m³/h de caudal máximo, de 113 mm de diámetro y 480 mm de longitud, con purgador automático, grifo de vaciado, termómetro y cuatro derivaciones con conexiones roscadas macho de 1" de diámetro.
Incluye: Replanteo. Colocación. Conexionado y comprobación de su correcto funcionamiento.
Criterio de medición de proyecto: Número de unidades previstas, según documentación gráfica de Proyecto.
Criterio de medición de obra: Se medirá el número de unidades realmente ejecutadas según especificaciones de Proyecto.

| Código | Ud | Descripción | Rendimiento | Precio | Importe |
|---|---|---|---|---|---|
| mt38pol580a | Ud | Separador hidráulico de acero inoxidable con carcasa con de plástico (PPSU) con soportes para fijación a la pared, "POLYTHERM", de 1,5 litros de capacidad, de 3000 m³/h de caudal máximo, de 113 mm de diámetro y 480 mm de longitud, con purgador automático, grifo de vaciado, termómetro y cuatro derivaciones con conexiones roscadas macho de 1" de diámetro. (material) | 1.000 | 108.39 | 108.39 |
| mo011 | h | Oficial 1ª montador. (mano de obra) | 0.216 | 23.74 | 5.13 |
| mo080 | h | Ayudante montador. (mano de obra) | 0.216 | 21.94 | 4.74 |
| % | % | Costes directos complementarios | 2 % | 118.26 | 2.37 |
|  |  | Costes directos |  |  | 120.63 |
