# Tubería de polietileno resistente a la temperatura (PE-RT) con barrera de oxígeno, "POLYTHERM"

- Propiedad del archivo: CYPE INGENIEROS, S.A.
- Formato: FIEBDC-3/2002
- Divisa: EUR
- Costes indirectos: 3.00 %
- IVA: 21.00 %

## I Instalaciones

### IH Tuberías para fluidos

#### IHE Tuberías de polietileno

**IHE222** m Tubería de polietileno resistente a la temperatura (PE-RT) con barrera de oxígeno, "POLYTHERM".
Tubería formada por tubo de polietileno resistente a la temperatura (PE-RT) con barrera de oxígeno (EVOH) y recubrimiento exterior de polímero con micropartículas metálicas, Polytherm Evohflex Pro "POLYTHERM", de 12 mm de diámetro exterior y 1,4 mm de espesor. Instalación en superficie. Incluso material auxiliar para montaje y sujeción a la obra, accesorios y piezas especiales.
Incluye: Replanteo. Colocación y fijación de tubos, accesorios y piezas especiales. Realización de pruebas de servicio.
Criterio de medición de proyecto: Longitud medida según documentación gráfica de Proyecto.
Criterio de medición de obra: Se medirá la longitud realmente ejecutada según especificaciones de Proyecto.

| Código | Ud | Descripción | Rendimiento | Precio | Importe |
|---|---|---|---|---|---|
| mt37pol407g | Ud | Material auxiliar para montaje y sujeción a la obra de las tuberías de polietileno resistente a la temperatura (PE-RT) con barrera de oxígeno (EVOH) y recubrimiento exterior de polímero con micropartículas metálicas, Polytherm Evohflex Pro "POLYTHERM", de 12 mm de diámetro exterior. (material) | 1.000 | 0.03 | 0.03 |
| mt37pol027Og | m | Tubo de polietileno resistente a la temperatura (PE-RT) con barrera de oxígeno (EVOH) y recubrimiento exterior de polímero con micropartículas metálicas, Polytherm Evohflex Pro "POLYTHERM", de 12 mm de diámetro exterior y 1,4 mm de espesor, según UNE-EN ISO 22391-2, con el precio incrementado el 30% en concepto de accesorios y piezas especiales. (material) | 1.000 | 1.03 | 1.03 |
| op00ato010 |  | Atornillador. | 1.000 | 0.00 | 0.00 |
| op00mar010 |  | Martillo. | 1.000 | 0.00 | 0.00 |
| op00tal010 |  | Taladro. | 1.000 | 0.00 | 0.00 |
| mo008 | h | Oficial 1ª fontanero. (mano de obra) | 0.032 | 22.74 | 0.73 |
| mo107 | h | Ayudante fontanero. (mano de obra) | 0.032 | 20.98 | 0.67 |
| % | % | Costes directos complementarios | 2 % | 2.46 | 0.05 |
|  |  | Costes directos |  |  | 2.51 |
