# Equipo de regulación y control para colector, mediante cabezales electrotérmicos

- Propiedad del archivo: CYPE Ingenieros S.A.
- Formato: FIEBDC-3/2016
- Programa: Generador de precios de la construcción. CYPE Ingenieros, S.A.
- Fecha: 03/07/2024
- Divisa: EUR
- Costes indirectos: 3 %
- IVA: 21 %

## I Instalaciones

### IC Calefacción, refrigeración, climatización y A.C.S.

#### ICE Emisores por agua para calefacción y refrigeración

**ICE150** Ud Equipo de regulación y control para colector, mediante cabezales electrotérmicos.
Sistema de regulación de la temperatura para colector, para calefacción, Polyalpha Directo "POLYTHERM", compuesto de placa electrónica de conexión, modelo Alpha-Base 6 Zonas 230V, para un máximo de 15 cabezales a 230 V y 6 termostatos, con leds indicadores de estado, dos contactos libres de tensión, conexión para la puesta en marcha de la caldera y conexión para la bomba de circulación, termostatos digitales, con alimentación a pilas, modelo Alpha-T Bat a 2 hilos y cabezales electrotérmicos. Totalmente montado, conexionado y probado.
Incluye: Colocación, fijación y conexionado eléctrico y de comunicación con todos los elementos que lo demanden en la instalación.
Criterio de medición de proyecto: Número de unidades previstas, según documentación gráfica de Proyecto.
Criterio de medición de obra: Se medirá el número de unidades realmente ejecutadas según especificaciones de Proyecto.

| Código | Ud | Descripción | Rendimiento | Precio | Importe |
|---|---|---|---|---|---|
| mt38pol125a | Ud | Placa electrónica de conexión, modelo Alpha-Base 6 Zonas 230V "POLYTHERM", para un máximo de 15 cabezales a 230 V y 6 termostatos, con leds indicadores de estado, dos contactos libres de tensión, conexión para la puesta en marcha de la caldera y conexión para la bomba de circulación. (material) | 1 | 99.91 | 99.910 |
| mt38pol115a | Ud | Termostato digital, con alimentación a pilas, modelo Alpha-T Bat a 2 hilos "POLYTHERM", con interruptor para selección de calefacción o refrigeración. (material) | 2 | 46.33 | 92.660 |
| mt38pol100a | Ud | Cabezal electrotérmico para un voltaje de 230 V sin microinterruptor, "POLYTHERM". (material) | 4 | 25.72 | 102.880 |
| mt35aia010a | m | Tubo curvable de PVC, corrugado, de color negro, de 16 mm de diámetro nominal, para canalización empotrada en obra de fábrica (paredes y techos). Resistencia a la compresión 320 N, resistencia al impacto 1 julio, temperatura de trabajo -5°C hasta 60°C, con grado de protección IP545 según UNE 20324, no propagador de la llama. Según UNE-EN 61386-1 y UNE-EN 61386-22. (material) | 10 | 0.37 | 3.700 |
| mt35cun020a | m | Cable unipolar H07Z1-K (AS), siendo su tensión asignada de 450/750 V, reacción al fuego clase Cca-s1a,d1,a1 según UNE-EN 50575, con conductor multifilar de cobre clase 5 (-K) de 1,5 mm² de sección, con aislamiento de compuesto termoplástico a base de poliolefina libre de halógenos con baja emisión de humos y gases corrosivos (Z1). Según UNE 211025. (material) | 20 | 0.41 | 8.200 |
| mo004 | h | Oficial 1ª calefactor. (mano de obra) | 0.762 | 22.74 | 17.328 |
| mo103 | h | Ayudante calefactor. (mano de obra) | 0.762 | 20.98 | 15.987 |
| % | % | Costes directos complementarios | 2 % | 340.665 | 6.813 |
|  |  | Costes directos |  |  | 347.478 |

Residuos:
- colocación: mt35aia010a; factor de residuo 0.0275
- colocación: mt35cun020a; factor de residuo 0.0165

## Recursos

**mt38pol125a** Ud Placa electrónica de conexión
Datos técnicos: Coste energético 0.019 MJ; Emisión de CO2 0.030 kg
Residuos:
- embalaje: re150101 Envases de papel y cartón. (componente de residuo); rendimiento 0.036 kg; Código LER 15 01 01; Masa del elemento 1 kg; Volumen 0.001333 m3

**mt38pol115a** Ud Termostato digital
Datos técnicos: Coste energético 0.018 MJ; Emisión de CO2 0.028 kg
Residuos:
- embalaje: re150101 Envases de papel y cartón; rendimiento 0.033 kg

**mt38pol100a** Ud Cabezal electrotérmico para un voltaje de 230 V sin microinterruptor, "POLYTHERM"
Datos técnicos: Coste energético 0.017 MJ; Emisión de CO2 0.028 kg
Residuos:
- embalaje: re150101 Envases de papel y cartón; rendimiento 0.032 kg

**mt35aia010a** m Tubo curvable de PVC
Datos técnicos: Coste energético 11.626 MJ; Emisión de CO2 0.577 kg; Código LER 17 02 03; Masa del elemento 0.12 kg; Volumen 0.0002 m3

**mt35cun020a** m Cable unipolar H07Z1-K (AS)
Datos técnicos: Coste energético 2.663 MJ; Emisión de CO2 0.201 kg; Código LER 17 04 11; Masa del elemento 0.02 kg; Volumen 0.000013 m3
Residuos:
- embalaje: re150101 Envases de papel y cartón; rendimiento 0.065 kg
