# Grupo de impulsión para colector

- Propiedad del archivo: CYPE Ingenieros S.A.
- Formato: FIEBDC-3/2016
- Programa: Generador de precios de la construcción. CYPE Ingenieros, S.A.
- Fecha: 03/07/2024
- Divisa: EUR
- Costes indirectos: 3 %
- IVA: 21 %

## I Instalaciones

### IC Calefacción, refrigeración, climatización y A.C.S.

#### ICE Emisores por agua para calefacción y refrigeración

**ICE160** Ud Grupo de impulsión para colector.
Válvula termostática de 3 vías, de 1" de diámetro, con bomba HEL 60-25 "POLYTHERM", con termómetro, accionamiento eléctrico y sonda de impulsión. Totalmente montado, conexionado y probado.
Incluye: Colocación y fijación del grupo de impulsión al colector. Conexionado eléctrico de la bomba de circulación.
Criterio de medición de proyecto: Número de unidades previstas, según documentación gráfica de Proyecto.
Criterio de medición de obra: Se medirá el número de unidades realmente ejecutadas según especificaciones de Proyecto.

| Código | Ud | Descripción | Rendimiento | Precio | Importe |
|---|---|---|---|---|---|
| mt38pol245a | Ud | Válvula termostática de 3 vías, de 1" de diámetro, con bomba HEL 60-25 "POLYTHERM", con termómetro, accionamiento eléctrico y sonda de impulsión. (material) | 1 | 487 | 487.000 |
| mo004 | h | Oficial 1ª calefactor. (mano de obra) | 0.218 | 22.74 | 4.957 |
| mo103 | h | Ayudante calefactor. (mano de obra) | 0.218 | 20.98 | 4.574 |
| % | % | Costes directos complementarios | 2 % | 496.531 | 9.931 |
|  |  | Costes directos |  |  | 506.462 |

## Recursos

**mt38pol245a** Ud Válvula termostática de 3 vías
Datos técnicos: Coste energético 0.964 MJ; Emisión de CO2 1.518 kg
Residuos:
- embalaje: re150101 Envases de papel y cartón. (componente de residuo); rendimiento 1.786 kg; Código LER 15 01 01; Masa del elemento 1 kg; Volumen 0.001333 m3
